# Umbau der Förderschule Lübz
Angebotsaufforderung (GAEB DA XML 3.2, DA83)
Projekt: 2026-FÖLübz
Währung: EUR
Vergabeart: Verhandlungsverfahren
Auftraggeber: Landkreis Ludwigslust-Parchim, Landkreis Ludwigslust Parchim, FD10 Gebäudemanagement und Zentraler Ser, Postfach 160220, 19092 Schwerin, Telefon 03871/722-0; DV-Nummer: LOS12; Vergabenummer: LOS12
Erstellt mit: BECHMANN AVA 2026.20/ GXML Toolbox V3.3 R20210630, BECHMANN AVA 2026.20, 29.09.2026

## Zusätzlicher Text
Leistungsverzeichnis
über

Innentüren

Bauherr:  Landkreis Ludwigslust Parchim
  FD10 - Gebäudemanagement
  Postfach 160220
  19092  Schwerin

Projekt:  Allgemeine Förderschule "Schule Am Neuen Teich"
  Neuer Teich 1
  19386 Lübz

## Allgemeine Baubeschreibung
Allgemeine Angaben zum Bauvorhaben:

Das Bauvorhaben umfasst den Umbau und die Modernisierung der Allgemeinen Förderschule Lübz, Neuer Teich 1, 19386 Lübz. Der gesamte Schulkomplex besteht aus drei Gebäuden: einem älteren Hortgebäude, einer Sporthalle und dem T-förmigen Schulgebäude. Das vorliegende Projekt betrifft den Umbau und die Modernisierung des Schulgebäudes. Es wurde 1993 errichtet und seither im Wesentlichen nicht verändert. Es ist der Gebäudeklasse 3 zugeordnet und besteht aus vier zweigeschossigen Gebäudeteilen (GT 1–4), die über ein Foyer (GT 1) miteinander verbunden sind.

Im Rahmen dieses Projekts werden vor allem die Gebäudeteile 3 und 4 umfassend saniert und umgebaut, ergänzt durch punktuelle Maßnahmen in den Gebäudeteilen 1 und 2. Es handelt sich im Wesentlichen um einen Innenausbau. Außenwände und Dächer werden nicht energetisch saniert. Gebäudeteil 3 wird im Erdgeschoss, Gebäudeteil 4 im Erdgeschoss und Obergeschoss umgebaut. Die Gebäudeteile werden nacheinander und während des laufenden Schulbetriebs in zwei getrennten Bauabschnitten saniert und umgebaut. Die Schüler:innen werden während der Baumaßnahme in einer Interimlösung mit Containern untergebracht.

Die Baumaßnahme beinhaltet überwiegend Arbeiten im Gebäudeinneren wie zunächst Abbruch und Rückbau von Bodenaufbauten, tragenden und nichttragenden Innenwänden, Deckenbekleidungen, Sanitäreinrichtungen und Einbauten, sowie den Ausbau von Fenstern. Anschließend werden neue Wände massiv und in Trockenbauweise errichtet, neue Fenster und Türen eingesetzt, die Bodenaufbauten sowie Wand und Deckenbekleidungen neu hergestellt. Außerdem wird die Haustechnik im Bereich Elektro und Sanitär erneuert.

Abbruchmaßnahmen
Fußbodenaufbau
Innenwände Mauerwerk und Trockenbau
Deckenbekleidungen
Sanitärbereiche als Totalabbruchmaßnahme
Innenwandbekleidung, und -beschichtung
Einbaumöbel
Haustechnik Elektro und Sanitär

Außenwände
Die bestehenden Außenwände aus Kalksandstein mit Dämmung und Klinkervorsatzschale bleiben erhalten. Es werden lediglich zwei weitere Öfnnungen in der Außenwand (Gebäudeteil 4) für neue Außentüren zu den Terrassen hergestellt.

Innenwände
Die tragenden Wände bestehen aus Kalksandstein. die teilweise verkürzt, angepasst oder durch neue Trockenbauwände ergänzt oder ersetzt werden. Die Mauerwerkswände werden verputzt. Anschließend erfolgt ein Anstrich gemäß Farb- und Materialkonzept. In Sanitär- und Pflegebädern sowie im Bereich der Waschtische (innerhalb der Gruppenräume) werden die Wände gefliest. Neue Trockenbauwände werden in Q3 gespachtelt und gestrichen; in Spritzwasserbereichen erhalten sie eine Verbundabdichtung und Fliesenbelag. In den Sanitärbereichen sind neue Trennwandsysteme vorgesehen.

Decken
Die Rohdecken bestehen aus Stahlbeton und bleiben erhalten. Für den Lastabtrag der Decken über den abgebrochenen tragenden Wänden werden neue Stahlunterzüge und Stützen eingebaut. In den Fluren ist eine neue abgehängte Decke mit integrierten Akustikelementen vorgesehen. In Klassen-, Gruppenräumen und Küche sind abgehängte Decken mit Holzwolleplatten zur Erfüllung der raumakustischen Anforderungen geplant. In Sanitär- und Pflegebädern werden abgehängte Gipskartondecken mit Revisionsklappen und integrierter Beleuchtung eingebaut.

Fußböden
Der Fußbodenaufbau über der Bodenplatte sowie die Rohdecke über EG wird erneuert. Die Rohdecken erhalten eine Ausgleichsschicht; im Erdgeschoss wird drunter zusätzlich eine Abdichtung vorgesehen. Zur Erfüllung der Wärmeschutzanforderungen ist eine Wärmedämmung samt Trittschallschutz geplant. Im neuen Bodenaufbau wird eine Fußbodenheizung installiert, darüber wird ein schwimmender Heizestrich eingebracht. Als Bodenbelag ist Linoleum vorgesehen; in Sanitär- und Pflegebädern erfolgt eine Verbundabdichtung mit Fliesenbelag. Die gesamte Aufbauhöhe des Fußbodens ist bei ca. 12,5 cm begrenzt.

Fenster und Türen
Für den neuen Fluchtweg im nördlichen Bereich von Gebäudeteil 2 ist eine neue Fluchtwegtür vorgesehen.
Die außenliegende Sonnenschutzmarkisen der Fenster im Bauteil 4 (Ostfassade) sowie im Bauteil 3 (Südfassade) erhalten eine Überarbeitung der textilen Bespannung. Die bestehenden Fenster in den Pflegebädern werden mit Sichtschutzfolie versehen. Die vorhandene Holzfenster der Westfassade werden durch neue Holzfenster ersetzt, sowie zwei Fenstertüren mit neuen barrierefreien Zugängen zu den Terrassen. Bestehende Oberlichter zwischen Fluren und Klassenräumen werden teilweise erhalten und punktuell geschlossen. Neue Klassenraum- und Gruppenraumzugänge erhalten Türöffnungen mit Seitenverglasung, teilweise Türen mit Oberlicht sowie neue kreisförmige Fenster. Neue Türen und Fenster werden in Holz ausgeführt und erhalten Stahlumfassungszargen bzw. Holzzargen bei größeren Fenstertürelementen. Bestehende Oberlichter und Fassadenfenster werden gemäß Farb- und Materialkonzept überarbeitet; die inneren Beschläge werden erneuert.

Treppen
Die neue Außentreppe im Gebäudeteil 2 wird als feuerverzinkte und beschichtete Stahlkonstruktion ausgeführt.

Dächer
Über dem Foyer (Gebäudeteil 1) befindet sich ein Zeltdach mit Glaspyramide an der Spitze. An dessen Seiten werden drei Rauchabzugsöffnungen gem. Brandschutznachweis eingebaut.

Baukonstruktive Einbauten
In den Lernrevieren werden Einbauküchen mit Spüle, barrierefreien Waschbecken, Herd, Backofen und Ablufthaube vorgesehen. In Gruppen- und Klassenräumen sowie in Aufenthalts-, Putzmittel-, Abstellräumen und Pflegebädern werden Einbauschränke eingebaut. Die Flure erhalten Sitzbänke und Garderobenmöblierung.

Abwasser, Wasser, Gasanlage
Die bestehenden Anschlüsse (Wasser- und Abwasseranschlüsse) bleiben erhalten. Neue Leitungsführungen erfolgen in Vorwand- und Deckenbereichen (Abhangdecke).

Wärmeversorgungsanlagen
Die bestehende Heizungsanlage mit Warmwasserbereitung befindet sich in der Sporthalle (Nachbargebäude) und wird über den Hausanschlussraum in Gebäudeteil 1 betrieben. Derzeit erfolgt die Versorgung über Gas. Die bestehende Heizungsanlage müsste vorerst nicht ausgetauscht werden. Neue Heizkreisverteiler werden eingebaut.

Elektrische Anlagen
Die elektrische Ausstattung wird an die neuen Raumfunktionen angepasst. Dazu gehören dimmbare Beleuchtung, Steuerung von Sonnenschutz und Verdunklung.

Kommunikations-, sicherheits-, und informationstechnische Anlagen
Im Rahmen des Medienentwicklungsprojekts wird eine Glasfaseranbindung installiert. Der Hauptserver befindet sich in Gebäudeteil 2. Ein zusätzlicher Serverraum in Gebäudeteil 4 (EG) ergänzt die Datenverteilung.

Außenanlagen
Im Erdgeschoss werden drei neue, an das Gebäude angrenzende Terrassen als befestigte Außenflächen hergestellt.

## 1.0 Allgemeine Vorbemerkung - Angaben zur Baustelle
1.0 Angaben zur Baustelle

1.1 Lage der Baustelle
Die Förderschule liegt am südöstlichen Stadtrand von Lübz, Mecklenburg-Vorpommern.
Adresse: Neuer Teich 1, 19386 Lübz.
Bauherr ist der Landkreis Ludwigslust-Parchim, vertreten durch Herrn Dieckhoff.

1.2 Zufahrt
Das Schulgelände ist über eine Straße erreichbar. Einige der vorhandenen Parkplätze können für Fahrzeuge der Auftragnehmer mitgenutzt werden. Die Zufahrt hat eine beschränkte Breite.

1.3 Baustelleneinrichtungen
Vor Beginn des ersten Bauabschnitts wird bauseits eine Interimslösung mit Containeranlagen errichtet. Die genaue Positionierung ist dem Baustelleneinrichtungsplan zu entnehmen. Lagerflächen (nicht abgeschlossen) innerhalb des umzäunten BE-Bereichs werden durch den Auftraggeber zur Verfügung gestellt. Ebenso werden bauseits Flächen für Absetzmulden, Magazincontainer oder Bauwagen zur Verfügung gestellt. In Abhängigkeit vom Bauablauf und in Absprache mit der Bauleitung können auch Flächen innerhalb des Gebäudes als Zwischenlager angeboten werden. Gegenseitige Störungen der anderen am Bau beteiligten Handwerker während der Bauausführung sind dadurch zu vermeiden. Die Sicherung des eigenen Materials bleibt dem Auftragnehmer überlassen.

1.4 Baustrom, Bauwasser
Baustrom und Bauwasser werden vom AG gestellt. Die Sanitäranlagen in der Sporthalle können mitgenutzt werden. Die Baustelleneinrichtung umfasst insbesondere Bauzäune als Schutzmaßnahme und Abgrenzung zum Schulbetrieb während der Bauzeit, Lagerflächen, Aufstellflächen für Absetzmulden.

1.5 Ordnung, Bauschuttbeseitigung
Es wird seitens AG viel Wert auf eine ordentliche Baustelle gelegt. Der Auftragnehmer hat die Baustelle täglich von seinen anfallenden Schuttmassen bzw. Schuttresten, Abfällen, Verunreinigungen usw. zu räumen bzw. zu säubern. Dies gilt auch für nachträglich angeordnete Arbeiten. Der AN ist dafür verantwortlich, dass die von ihm, seinen Subunternehmern oder einem von ihm beauftragten Dritten (z.B. Lieferanten) verursachten Verunreinigungen umgehend beseitigt werden. Das direkte Abwerfen von Bauschutt ist nicht gestattet. Schuttcontainer sind zur Vermeidung von Staub mit Planen dicht abzudecken; bei Bedarf ist ein Netzmittel zu verwenden. Eine gesonderte Vergütung hierfür erfolgt nicht, ebenso werden Deponiegebühren nicht erstattet. Falls nicht als Leistungsposition ausgeschrieben, sind Containergebühren ebenfalls in die jeweilige Position mit Entsorgungsanteil einzukalkulieren. Der Nachweis über die erfolgte Verwertung /Beseitigung ist der Bauleitung unverzüglich und unaufgefordert zuzuleiten. Grundlage für die Abrechnung bilden die ordnungsgemäß ausgefüllten Nachweisbelege, das Aufmaß und die Belege der Annahmestelle über die erfolgte Verwertung /Beseitigung (Wiegekarten und Eintrag der Annahmestelle auf dem Übernahmeschein / Begleitschein). Die Übernahmescheine in Papierform sind durch den AN bereitzustellen. Sollte der AN den Abfall in eigener Zuständigkeit verwerten wollen, so hat er auf den Übernahmescheinen als Entsorger zu zeichnen. Mit seiner Unterschrift bestätigt der AN die ordnungsgemäße Entsorgung. Kommt der Auftragnehmer einer mündlichen oder schriftlichen Aufforderung der zuständigen Bauleitung innerhalb von zwei Tagen nicht nach, so behält sich die Bauleitung vor, die Baureinigung durch Dritte zu veranlassen. Die entstehenden Kosten können im Sinne der VOB zu Lasten des Auftragnehmers gehen. Die Vorschriften über die Entsorgung von Sondermüll und Sonderabfall sowie Reststoffverwertung und örtlich festgelegte Maßnahmen für Recycling sind einzuhalten. Das ingraben oder Verbrennen auf der Baustelle ist grundsätzlich untersagt.

1.5 Lärm
Aufgrund der besonderen Situation einer Förderschule für Geistige Entwicklung im laufenden Betrieb müssen lärmintensive Arbeiten außerhalb der Schulferien frühzeitig mit der Schulleitung abgestimmt werden.

1.6 Abgrenzung zum Schulbetrieb
Die Abwicklung der Baustelle erfolgt im laufenden Betrieb. Die im Umbau befindlichen Gebäudeteile werden durch Abschottungen vom Besucherbetrieb getrennt. Dem Auftragnehmer werden Zu- und Ausgänge in die Baustelle zugewiesen, welche ausschließlich zu verwenden sind. Ein Queren der Schulbereiche zur Ausführung der Arbeiten ist nicht zulässig.

1.7 Baubeleuchtung
Der Auftraggeber stellt eine Allgemeinbeleuchtung der Verkehrsflächen, sofern diese durch die vorhandene Beleuchtung nicht ohnehin gewährleistet ist. Diese beschränkt sich auf die Hauptverkehrswege. Die ausreichende Beleuchtung der eigenen
Arbeitsbereiche ist durch den Auftragnehmer vorzunehmen.

## 2.0 Allgemeine Vorbemerkung - Angaben zur Ausführung
2.0 Angaben zur Ausführung

2.1 Bauabschnitte
Die Gebäudeteile werden nacheinander und während des laufenden Schulbetriebs in zwei räumlich und zeitlich getrennten Bauabschnitten saniert und umgebaut. Die Schüler:innen werden während der Baumaßnahme in dem Nachbarngebäude (ehemalige Kita) untergebracht.

Bauabschnitt 1 = Gebäudeteil 4, Erdgeschoss und Obergeschoss
sowie partiell Gebäudeteil 1 und 2 Erdgeschoss und Obergeschoss
Ausführungszeitraum: Siehe Bauzeitplan

Bauabschnitt 2 = Gebäudeteil 3, Erdgeschoss
sowie partiell Gebäudeteil 1 und 2 Erdgeschoss und Obergeschoss
Ausführungszeitraum: Siehe Bauzeitplan

Die zeitliche Staffelung 2026 und 2027, einschließlich mehrfacher An- und Abfahrten, ist Bestandteil der Leistung und in die Einheitspreise einzukalkulieren.

Innentüren innerhalb der Gebäudeteile 1 und 2 sind entweder innerhalb der offiziellen Ferientermine gemäß Ferienkalender Mecklenburg-Vorpommern auszuführen oder in enger Abstimmung mit dem Nutzer und der Bauleitung durchzuführen. Die Sicherstellung eines sicheren Schulbetriebs und der Schutz der Schüler:innen während der Ausführung sind zu gewährleisten.
Der Auftragnehmer hat seinen Personal- Material- und Gerätereinsatz so zu planen, dass die Arbeiten innerhalb der im Terminplan des Auftraggebers vorgesehenen Zeitfenster erfolgreich beendet werden können.

2.2 Behinderungen, Unterbrechungen
Die Ausführung erfolgt in einem Arbeitsgang. Unterbrechungen wegen Trocknungszeiten, oder anderweitigen durch die Arbeitsschritte begründete Arbeitsunterbrechungen sind vorab mit der Objektüberwachung abzustimmen. Es ist ausdrücklich vor Beginn der Arbeiten, im Rahmen der Planungsbesprechungen auf mögliche Unterbrechungen hinzuweisen und mit den Vor- bzw. Folgegewerken zu koordinieren.

2.3 Sicherung und Schutzmaßnahme
Der verantwortliche Fachbauleiter und der Sicherheitsbeauftragte des Auftragnehmers sind für die Sicherheit bei der Durchführung der Arbeiten auf der Baustelle zuständig und verantwortlich. Der Sicherheitsbeauftragte des AN ist auch zuständig für die frist- und sachgerechte Aufstellung der Arbeitsanweisungen für die sicherheitsrelevanten Bauabläufe. Der AN hat für die Dauer der Bauausführung alle erforderlichen Schutzmaßnahmen zu treffen, die zur Sicherung baulicher Anlagen und Einrichtungen aller Art auf der Baustelle erforderlich sind. Die Kosten sind in die Einheitspreise einzukalkulieren. Im Zuge der Koordination gemäß der Baustellenordnung verpflichtet sich der Auftragnehmer vor Beginn der Arbeiten, dem Sicherheits- und Gesundheitsschutzkoordinator die vom SiGeKo gewünschten Unterlagen zur Verfügung zu stellen
Die Einhaltung u.a. nachfolgender Vorschriften ist vertragliche Pflicht des AN:
Arbeits- und Unfallverhütungsvorschriften der BauBG und DGUV
Betriebssicherheitsverordnung
Arbeitsschutzgesetz
Arbeitsstättenverordnung
Arbeitsstättenrichtlinie
Gefahrstoffverordnung
PSA-Benutzungsverordnung
Baustellenordnung

2.4 Arbeitsgerüste, Hebewerkzeuge
Fassaden- und Innengerüste, sowie Hebewerkzeuge werden, soweit nicht in den eigenen Leistungspositionen aufgeführt, bauseits nicht zur Verfügung gestellt. Es gelten die Regelungen der DIN 18299.

2.5 Baustoff
Bauprodukte dürfen nur dann verwendet werden, wenn für sie ein gültiger Verwendbarkeits- und Übereinstimmungsnachweis
vorliegt. Die Verwendbarkeit ergibt sich:
für geregelte Bauprodukte aus der Übereinstimmung mit den bekannt gemachten technischen Regeln
für nicht geregelte Bauprodukte aus der Übereinstimmung mit der allgemeinen bauaufsichtlichen Zulassung
dem allgemeinen bauaufsichtlichen Prüfzeugnis
der Zustimmung im Einzelfall
Auf einander aufbauende Materialien sind aus einem System zu verwenden.

2.6 Kooperation, Koordination und Bauleitung
Es muss jederzeit mindestens ein Hauptverantwortlicher, deutschsprachiger Bauleiter oder/und Polier zur Koordinierung der Arbeiten zugegen und ansprechbar sein. Der Auftragnehmer hat zu den Baustellenbesprechungen, die der AG oder der beauftragte Objektüberwacher in der Regel wöchentlich im Bereich der Baustelleneinrichtung durchführt, einen qualifizierten, bevollmächtigten, deutschsprachigen Vertreter zu entsenden, der befugt und verpflichtet ist, verbindliche Abstimmungen zu treffen, Anweisungen des AG entgegenzunehmen und erforderlichenfalls sofort ausführen zu lassen. Die Teilnahme ist zwingend und wird nicht separat vergütet.

2.7 Öffnungszeiten
Die hier aufgeführten Baustellenöffnungszeiten entsprechen der maximal möglichen Regelarbeitszeit. Die tatsächliche arbeitstägliche Regelarbeitszeit richtet sich nach dem Bedarf der Baumaßnahme. Montag bis Samstag 7:00 bis 20:00 [nach Angabe AG] Eine Abweichung von der Regelarbeitszeit ist nur in begründeten Ausnahmefällen möglich, die dem AG mindestens fünf Werktage im Voraus schriftlich mitzuteilen ist. Der AG kann das Abweichen von der Regelarbeitszeit begründet ablehnen, ohne dass dem AN dadurch Ansprüche entstehen. Die Anordnung auf Abweichung von der Regelarbeitszeit durch den AG bleibt von dieser Regelung unberührt. Die Einholung behördlicher Erlaubnisse für Sonn- und Feiertagsarbeit sowie Ausnahmezulassung gemäß BImSchV für Bauarbeiten während der gesetzlich geschützten Ruhezeiten (Sonn- und Feiertage, Werktags 20:00- 7:00 Uhr) obliegt dem AN. Weitergehende Bestimmungen gemäß Baustellenordnung.

2.8 Arbeitsvorbereitung und Informationsgebot des Auftragnehmers
Der Bieter hat die Verpflichtung, sich vor der Angebotsabgabe ein genaues Bild über Art und Umfang der Arbeiten, insbesondere über die örtlichen Verhältnisse, zu machen. Die Unkenntnis dieser Verhältnisse berechtigt den Bieter nicht zu irgendwelchen Nachforderungen. Alle durch den Auftraggeber zur Verfügung gestellte Pläne und Unterlagen sind digital zu beziehen und zur Verwendung auf der Baustelle im eigenen Aufwand zu vervielfältigen und den ausführenden Personen zu übergeben. Pläne in gedruckter Form werden grundsätzlich nicht zur Verfügung gestellt. Die vom Auftragnehmer verwendeten Ausführungsunterlagen müssen den Freigabevermerk des Auftraggebers oder des Architekten tragen. Nicht freigegebene Unterlagen dürfen nicht verwendet werden.

## 3.0 Allgemeine Vorbemerkung - Angaben zu den Innentüren
3.0. Allgemeine Vorbemerkung – Angaben zu den Innentüren
Die Ausführung der Innentüren erfolgt auf Grundlage der Planungsunterlagen und unter Berücksichtigung der jeweiligen Wandkonstruktion. Die Türen werden sowohl in neu hergestellte Trockenbauwände als auch in bestehende bzw. angepasste Mauerwerkswände eingebaut.
Alle Maße der Türöffnungen sind vor Fertigung und Einbau durch den Auftragnehmer eigenverantwortlich zu überprüfen und mit den Ausführungsunterlagen abzugleichen. Dies gilt insbesondere für lichte Rohbauöffnungen, Wandstärken, Höhenlagen, Fußbodenaufbauten sowie die Anschlusssituationen an angrenzende Bauteile.

3.1. Abstimmung mit den Wandkonstruktionen
Die Ausführung der Türanlagen ist auf die jeweils vorhandene bzw. geplante Wandkonstruktion abzustimmen.
Hierzu gehören insbesondere:
– fachgerechte Ausbildung und Befestigung der Türzargen entsprechend der jeweiligen Wandkonstruktion,
– Berücksichtigung der unterschiedlichen Wandstärken und Wandaufbauten,
– Abstimmung der Türzargen mit den neuen Trockenbauwandkonstruktionen einschließlich der erforderlichen Verstärkungen im Bereich der Türöffnungen,
– Anpassung der Anschlüsse bei bestehenden bzw. angepassten Mauerwerkswänden,
– Berücksichtigung der geplanten Fußbodenaufbauten und der daraus resultierenden Höhenlagen,
– Abstimmung mit angrenzenden Boden-, Wand- und Deckenbekleidungen sowie Einbauten und Installationen.
Bei Türen in Trockenbauwänden sind die erforderlichen Türständer, Verstärkungsprofile und sonstigen konstruktiven Maßnahmen entsprechend dem jeweiligen Türgewicht, der Türgröße und den Anforderungen der Türanlage vorzusehen. Die Ausbildung der Trockenbaukonstruktion ist mit der Türanlage zu koordinieren.

3.2. Zargen und Anschlüsse
Die Türzargen sind entsprechend dem jeweiligen Wandaufbau und den Anforderungen der Planung auszuführen. Die Montage hat lot-, flucht- und höhengerecht zu erfolgen.
Die Anschlüsse der Zargen an angrenzende Wand-, Boden- und Deckenflächen sind fachgerecht und dauerhaft herzustellen. Dabei sind die vorgesehenen Oberflächen und Bekleidungen, insbesondere Putz, Spachtelung, Anstrich und Fliesenbeläge, zu berücksichtigen.
Vor der Fertigung sind die erforderlichen Maße und Einbausituationen durch den Auftragnehmer zu überprüfen. Abweichungen zwischen den Planungsmaßen und den tatsächlich vorhandenen bzw. hergestellten Öffnungen sind vor Fertigung mit der Bauleitung abzustimmen.

3.3. Koordination und Dokumentation
Die Türanlagen sind mit den angrenzenden Gewerken und den jeweiligen Wandkonstruktionen zu koordinieren. Insbesondere sind die Anschlüsse an Trockenbauwände, Mauerwerkswände, Bodenaufbauten, Deckenbekleidungen sowie vorhandene und neue Installationen zu berücksichtigen.
Alle Abweichungen von den Planungsunterlagen sowie notwendige Anpassungen aufgrund der tatsächlichen Einbausituation sind unverzüglich der Bauleitung anzuzeigen und vor Ausführung abzustimmen.
Der Auftragnehmer hat die für die Fertigung erforderliche maßliche Aufnahme der Türöffnungen eigenverantwortlich durchzuführen und die Maße mit den Ausführungsunterlagen abzugleichen.

3.4. Brand-, Rauch-, Schall- und Fluchtweganforderungen
Die im Leistungsverzeichnis jeweils geforderten Anforderungen an Brand- und Rauchschutz, Schallschutz, Dichtheit, Selbstschließung sowie an Flucht- und Rettungswege sind entsprechend den Planungsunterlagen, dem Brandschutzkonzept und den geltenden technischen Regeln einzuhalten.
Bei Türen mit besonderen bauaufsichtlichen Anforderungen sind die erforderlichen Türblätter, Zargen, Beschläge, Dichtungen, Türschließer und sonstigen Komponenten als aufeinander abgestimmtes Türsystem auszuführen. Die entsprechenden Verwendbarkeits- bzw. Übereinstimmungsnachweise sind durch den Auftragnehmer vorzulegen.
Die vollständige Funktion der Türanlagen einschließlich der erforderlichen Selbstschließung und Dichtungen ist nach der Montage zu überprüfen und sicherzustellen.

## Los12 Innentüren
Datum: 29.09.2026
EP-Anteile: Löhne; Stoffe; Geräte; Sonstiges

### Bereich 1 Baustellen- und Sicherheitseinrichtungen

#### Abschnitt 1.1 Baustellen- und Sicherheitseinrichtungen

**1.1.10 Baustelle einrichten herstellen Lager-Arbeitsplätze**
STLB-Bau 2026-04 000
Baustelle für sämtliche aufgeführte Leistungen, einrichten, herstellen der dazu erforderlichen Lager- und Arbeitsplätze, Flächen sind im Lageplan ausgewiesen.
Menge: 1,000 St

**1.1.20 Baustelleneinrichtung vorhalten**
Baustelleneinrichtung für sämtliche, in der Leistungsbeschreibung aufgeführten Leistungen vorhalten.
Menge: 12,000 StWo

**1.1.30 Baustelle räumen**
STLB-Bau 2026-04 000
Baustelle räumen.
Menge: 2,000 St

### Bereich 2 Innentüren

#### Abschnitt 2.1 Innentüren Typ 01

**2.1.10 Innentürel. Drehflügeltür 1flg B 1010 mm H 2135 mm T30 Klimakl.II Prüfklima b Umfassungszarge Stahlblech Maulweite 240 mm Holzwerkstoff Drückergarnitur PZ-Schloss OTS**
*** EP-Aufgliederung gefordert
Innentürelement aus Türblatt und Zarge, als Drehflügeltür, einflügelig, mit Anschlagfalz,
Breite Nennmaß Wandöffnung 1010 mm,
Höhe Nennmaß Wandöffnung 2135 mm,
bauphysikalische Anforderungen: Feuerwiderstandsklasse T 30 DIN 4102-5, Klimaklasse II, Prüfklima b, DIN EN 1121 (mittlere Beanspruchung), Befestigung an Kalksandstein, Ausführung mit Umfassungszarge, 2-teilig, Zarge aus Stahlblech, Oberfläche grundiert für lackierung bauseits (Maler), Breite Zargenspiegel 30/45 mm,
Maulweite 240 mm, ohne Bodeneinstand, Hinterfüllung der Zarge mit Mörtel M 10, Türschwelle barrierefrei DIN 18040 und DIN EN 17210, Türblatt aus Holzwerkstoff, einfach gefälzt, mit Einlage aus Vollspanplatte, Oberfläche des Türblattes beschichtet: grundiert für Lackierung bauseits (Maler), Randbereich mit 4-seitigem Anleimer, aus Holz, mit Rollenband, 3 Bänder je Flügel, mit Drückergarnitur DIN EN 1906, DIN 18273, mit PZ-Schloss DIN 18251 und DIN EN 12209, mit Obentürschließer, mit Bodendichtung, Ausführung gemäß Zeichnung und Einzelbeschreibung.
Türstopper: Bodentürpuffer zur Begrenzung des Türöffnungswinkels, für Bodenmontage, aus Edelstahl, Oberfläche matt geschliffen, rund, Durchmesser ca. 85 mm, Höhe ca. 23 mm, mit Verdrehsicherung und gefedertem, schwarzem elastischem Puffer, mit verdeckter Verschraubung, einschließlich erforderlichem Befestigungsmaterial, liefern und fachgerecht montieren.
Menge: 1,000 St

**2.1.20 Innentürel. Drehflügeltür 1flg B 1010 mm H 2135 mm T30 Klimakl.II Prüfklima b Umfassungszarge Stahlblech Maulweite 270 mm Holzwerkstoff Drückergarnitur PZ-Schloss OTS**
*** EP-Aufgliederung gefordert
Innentürelement aus Türblatt und Zarge, als Drehflügeltür, einflügelig, mit Anschlagfalz,
Breite Nennmaß Wandöffnung 1010 mm,
Höhe Nennmaß Wandöffnung 2135 mm,
bauphysikalische Anforderungen: Feuerwiderstandsklasse T 30 DIN 4102-5, Klimaklasse II, Prüfklima b, DIN EN 1121 (mittlere Beanspruchung), Befestigung an Kalksandstein, Ausführung mit Umfassungszarge, 2-teilig, Zarge aus Stahlblech, Oberfläche grundiert für lackierung bauseits (Maler), Breite Zargenspiegel 30/45 mm,
Maulweite 270 mm, ohne Bodeneinstand, Hinterfüllung der Zarge mit Mörtel M 10, Türschwelle barrierefrei DIN 18040 und DIN EN 17210, Türblatt aus Holzwerkstoff, einfach gefälzt, mit Einlage aus Vollspanplatte, Oberfläche des Türblattes beschichtet: grundiert für Lackierung bauseits (Maler), Randbereich mit 4-seitigem Anleimer, aus Holz, mit Rollenband, 3 Bänder je Flügel, mit Drückergarnitur DIN EN 1906, DIN 18273, mit PZ-Schloss DIN 18251 und DIN EN 12209, mit Obentürschließer, Ausführung gemäß Zeichnung und Einzelbeschreibung.
Türstopper: Wandtürpuffer zur Begrenzung des Türöffnungswinkels, für Wandmontage, aus Edelstahl, Oberfläche matt geschliffen, rund, Durchmesser ca. 30 mm, Länge ca. 65 mm, mit schwarzem elastischem Puffer, verdeckte Verschraubung, einschließlich erforderlichem Befestigungsmaterial, liefern und fachgerecht montieren.
Menge: 1,000 St

#### Abschnitt 2.2 Innentüren Typ 02

**2.2.10 Innentürel. Drehflügeltür 1flg B 1010 mm H 2750 mm 1Oberlicht Umfassungszarge Stahlblech Maulweite 175 mm Holzwerkstoff Drückergarnitur PZ-Schloss**
*** EP-Aufgliederung gefordert
Innentürelement aus Türblatt und Zarge, als Drehflügeltür, einflügelig, mit Anschlagfalz, als barrierefreie Ausführung DIN 18040,
Breite Nennmaß Wandöffnung1010mm,
Höhe Nennmaß Wandöffnung 2750 mm, mit einem Oberlicht/Oberblende, Befestigung an Kalksandstein, Ausführung mit Umfassungszarge, 2-teilig, Zarge aus Stahlblech, Oberfläche grundiert für lackierung bauseits (Maler), Breite Zargenspiegel 30/45 mm,
Maulweite 175 mm, ohne Bodeneinstand, Hinterfüllung der Zarge mit Mörtel M 10, Türblatt aus Holzwerkstoff, einfach gefälzt, mit Einlage aus Vollspanplatte, Oberfläche des Türblattes beschichtet: grundiert für Lackierung bauseits (Maler),, Randbereich mit 4-seitigem Anleimer, aus Holz, mit Rollenband, 3 Bänder je Flügel, Oberlicht/Oberblende transparent, mit einer Füllung, aus Isolierglas, 2-fach, mit Drückergarnitur DIN EN 1906, DIN 18273, mit PZ-Schloss DIN 18251 und DIN EN 12209, mit Bodendichtung, Ausführung gemäß Zeichnung und Einzelbeschreibung.
Türstopper: Bodentürpuffer zur Begrenzung des Türöffnungswinkels, für Bodenmontage, aus Edelstahl, Oberfläche matt geschliffen, rund, Durchmesser ca. 85 mm, Höhe ca. 23 mm, mit Verdrehsicherung und gefedertem, schwarzem elastischem Puffer, mit verdeckter Verschraubung, einschließlich erforderlichem Befestigungsmaterial, liefern und fachgerecht montieren.
Menge: 1,000 St

#### Abschnitt 2.3 Innentüren Typ 03

**2.3.10 Innentürel. Drehflügeltür 1flg B 1010 mm H 2135 mm 37dB Umfassungszarge Stahl Maulweite 100 mm Holzwerkstoff Drückergarnitur PZ-Schloss**
Innentürelement aus Fingerschutz-Türblatt und Fingerschutz-Umfassungszarge, als Drehflügeltür, einflügelig, stumpf, als barrierefreie Ausführung DIN 18040, Rw 37dB (SK II, Rw,P 37dB)
Abmessungen:  Breite [mm]  Höhe [mm]
Rohbau-Nennmass (RBM)1010  x  2135
Zargenfalzmass (ZFM)  966  x  2113
Fertigwanddicke (FWD bzw. MW)100

DIN-Richtung (Links oder Rechts)  Siehe Innentürliste
Elementaufteilung EAT 1-1 standard (mit 3-seitig umlaufender Zarge)

Fingerschutz-Umfassungszarge,für Fingerschutztürblatt stumpf (ungefälzt), zweischalige Zargenkonstruktion für den nachträglichen Einbau in Massiv- oder Trockenbauwand, Spiegelbreite Bandseite/Bandgegenseite 35/53mm, Kantenradien 17,5 und 8mm, Sicken inklusive Wandanschlussdichtung 37/18mm, Sicken falzseitig mit 13mm Wandüberdeckung bei Normmaßzusammenhang nach DIN 18100, Falzbreite 15mm, Zarge mit Maulweitenverstellung für Wanddickenausgleich, Zarge aus Stahlblech,
Zarge auf Gehrung geschnitten, mit Stahleckwinkeln werkseitig unsichtbar verschraubt und verklebt, Kleber eingefärbt passend zur Zargenoberfläche, Fallen- und Riegelfräsung mit rückseitiger Abdeckung, mit mind. 8 Stück, 4mm dicken, verzinkten und 3-dimensional verstellbaren Stahlanschraubankern zur stabilen Befestigung in der Wandlaibung ohne Montageschaum, zur variablen Justierung des Falzteils im eingebauten Zustand, sowie mind. 2 Stück zusätzlichen Steckankern zur Fixierung des Verkleidteils, sowie mind. 2 Stück in die Zarge integrierte Aufnahmen für Fingerschutztürbänder, Zargenoberfläche: grundiert für Lackierung bauseits (Maler) Farbe der Zargen-Falzdichtung: grau Farbe der Zargen-Wandanschlussdichtung: grau

Fingerschutztürblatt, mit Dicke ab 42mm stumpf (ungefälzt), mit integrierten, elastischen Fingerschutzprofilen an der Hauptschließkante und Nebenschließkante, Ausführung mit Spezialhohlkammerdämpfungsprofil, vertikal in die Bandkante sowie die Schlosskante des Türblattes integriert, für die Prävention von schweren Verletzungen an Scher- und Quetschbereichen zwischen Türblatt und Türzarge, insbesondere im Spalt zwischen Türblattkante und Zargenfalz, sowie zwischen Bandkante und Zargenfalz, Türblattausführung mit 4-seitig umlaufenden, verdeckten Verstärkungsrahmen, Türblattausführung: 1-flg. dichtschließend 42mm mit Schallschutzfunktion Rw 37dB (SK II, Rw,P 37dB), Türblatt Holzwerkstoff Vollspan, Türblattoberfläche: Deckschicht 3,5mm Grundiert für Lackierung bauseits (Maler), Türblattkante:, Massivholz, Türblatt standardmäßig Klimaklasse II (Prüfklima „b“ gemäß DIN EN 1121), sowie mechanischer Beanspruchungsgruppe 4 („E“ Extrem nach DIN EN 1192)
Anleimer grundiert für Lackierung bauseits, Farbe passend zur Türblattoberfläche, einseitig aufgehend, inkl. Fingerschutzbänder: Edelstahldreirollenbänder mit massiver Aluminiumhülse, Oberfläche passend zur Zarge, 80mm hoch, 2 Stück je Türflügel, zur flächenbündigen Einbindung in die Zargengeometrie, mit 3-dimensional verstellbaren Bandunterkonstruktionen, in der Türkante integriert und abgesichert durch das elastische Fingerschutzprofil,  inkl. hochwertigem Objekt-Einsteckschloss mit Falle und Riegel, Klasse 3 mit Flüsterqualität und Edelstahlstulp, Dornmaß 65mm, für 8mm Nussquerschnitt, Abstand 72mm, Farbe der Fingerschutzprofile (in der Türkante integriert): Grau
Einsteckschloss (auf Türfunktion ist zu achten): PZ Objekt-Einsteckschloss, Klasse 3, in Flüsterqualität mit Kunststofffalle und Führungsrolle
Türdrückerhöhe: 850mm von Oberkante Fertigfußboden OKFF (barrierefrei nach DIN 18040)
Türdrücker: Türdrückergarnitur aus Edelstahl, matt geschliffen, gemäß DIN 18255 und DIN EN 1906, H-Technik, mit Rosetten, festdrehbar gelagert, mit Hochhaltemodul/Federunterstützung, für Objektbereich, Gebrauchskategorie Klasse 4, Dauerhaftigkeit Klasse 7, Korrosionsbeständigkeit Klasse 4, Vierkantstift 8–8,5 mm. Türdrücker gemäß DIN EN 179 und DIN 18040. (Siehe Innentürliste)
Bodendichtung: absenkbare Bodendichtung (Standard bei Schallschutzfunktion)

Türstopper: Wandtürpuffer zur Begrenzung des Türöffnungswinkels, für Wandmontage, aus Edelstahl, Oberfläche matt geschliffen, rund, Durchmesser ca. 30 mm, Länge ca. 65 mm, mit schwarzem elastischem Puffer, verdeckte Verschraubung, einschließlich erforderlichem Befestigungsmaterial, liefern und fachgerecht montieren.
Menge: 7,000 St

**2.3.20 Innentürel. Drehflügeltür 1flg B 1010 mm H 2750 mm 1Oberlicht Umfassungszarge Stahl Maulweite 100 mm Holzwerkstoff Drückergarnitur PZ-Schloss**
Innentürelement aus Fingerschutz-Türblatt und Fingerschutz-Umfassungszarge, als Drehflügeltür, einflügelig, stumpf, als barrierefreie Ausführung DIN 18040
Abmessungen:  Breite [mm]  Höhe [mm]
Rohbau-Nennmass (RBM)1010  x  2750
Zargenfalzmass (ZFM)  966  x  2727
Fertigwanddicke (FWD bzw. MW)100

DIN-Richtung (Links oder Rechts)  Siehe Innentürliste
Elementaufteilung EAT 1-5 mit Glasoberlicht, Kämpfer Typ KST und Glashalteleisten Typ GL15

Fingerschutz-Umfassungszarge, für Fingerschutztürblatt stumpf (ungefälzt), zweischalige Zargenkonstruktion für den nachträglichen Einbau in Massiv- oder Trockenbauwand, Spiegelbreite Bandseite/Bandgegenseite 35/53mm, Kantenradien 17,5 und 8mm, Sicken inklusive Wandanschlussdichtung 37/18mm, Sicken falzseitig mit 13mm Wandüberdeckung bei Normmaßzusammenhang nach DIN 18100, Falzbreite 15mm, Zarge mit Maulweitenverstellung für Wanddickenausgleich, Zarge aus Stahlblech,
Zarge auf Gehrung geschnitten, mit Stahleckwinkeln werkseitig unsichtbar verschraubt und verklebt, Kleber eingefärbt passend zur Zargenoberfläche, Fallen- und Riegelfräsung mit rückseitiger Abdeckung, mit mind. 8 Stück, 4mm dicken, verzinkten und 3-dimensional verstellbaren Stahlanschraubankern zur stabilen Befestigung in der Wandlaibung ohne Montageschaum, zur variablen Justierung des Falzteils im eingebauten Zustand, sowie mind. 2 Stück zusätzlichen Steckankern zur Fixierung des Verkleidteils, sowie mind. 2 Stück in die Zarge integrierte Aufnahmen für Fingerschutztürbänder, Zargenoberfläche: grundiert für Lackierung bauseits (Maler), Farbe der Zargen-Falzdichtung: grau Farbe der Zargen-Wandanschlussdichtung: grau

Fingerschutztürblatt, mit Dicke ab 42mm stumpf (ungefälzt), mit integrierten, elastischen Fingerschutzprofilen an der Hauptschließkante und Nebenschließkante, Ausführung mit Spezialhohlkammerdämpfungsprofil, vertikal in die Bandkante sowie die Schlosskante des Türblattes integriert, für die Prävention von schweren Verletzungen an Scher- und Quetschbereichen zwischen Türblatt und Türzarge, insbesondere im Spalt zwischen Türblattkante und Zargenfalz, sowie zwischen Bandkante und Zargenfalz, Türblattausführung mit 4-seitig umlaufenden, verdeckten Verstärkungsrahmen, Türblattausführung: 1-flg. dichtschließend 42mm (leichte Ausführung mit Röhrenspaneinlage), Türblatt Holzwerkstoff Röhrenspan, Türblattoberfläche: Deckschicht 3,5mm, Grundiert für Lackierung bauseits (Maler), Türblattkante:, Massivholz, Türblatt standardmäßig Klimaklasse II (Prüfklima „b“ gemäß DIN EN 1121), sowie mechanischer Beanspruchungsgruppe 4 („E“ Extrem nach DIN EN 1192)
 Anleimer grundiert für Lackierung bauseits, passend zur Türblattoberfläche, einseitig aufgehend, mit Öffnungswinkel nahezu 180° inkl.Fingerschutzbänder: Edelstahldreirollenbänder mit massiver Aluminiumhülse, Oberfläche passend zur Zarge, 80mm hoch, 2 Stück je Türflügel, zur flächenbündigen Einbindung in die Zargengeometrie, mit 3-dimensional verstellbaren Bandunterkonstruktionen, in der Türkante integriert und abgesichert durch das elastische Fingerschutzprofil,  inkl. hochwertigem Objekt-Einsteckschloss mit Falle und Riegel, Klasse 3 mit Flüsterqualität und Edelstahlstulp, Dornmaß 65mm, für 8mm Nussquerschnitt, Abstand 72mm, Farbe der Fingerschutzprofile (in der Türkante integriert): Grau
Einsteckschloss (auf Türfunktion ist zu achten): PZ Objekt-Einsteckschloss, Klasse 3, in Flüsterqualität mit Kunststofffalle und Führungsrolle
Türdrückerhöhe: 850mm von Oberkante Fertigfußboden OKFF (barrierefrei nach DIN 18040)
Türdrücker: Türdrückergarnitur aus Edelstahl, matt geschliffen, gemäß DIN 18255 und DIN EN 1906, H-Technik, mit Rosetten, festdrehbar gelagert, mit Hochhaltemodul/Federunterstützung, für Objektbereich, Gebrauchskategorie Klasse 4, Dauerhaftigkeit Klasse 7, Korrosionsbeständigkeit Klasse 4, Vierkantstift 8–8,5 mm. Türdrücker gemäß DIN EN 179 und DIN 18040. (Siehe Innentürliste)

Türstopper: Wandtürpuffer zur Begrenzung des Türöffnungswinkels, für Wandmontage, aus Edelstahl, Oberfläche matt geschliffen, rund, Durchmesser ca. 30 mm, Länge ca. 65 mm, mit schwarzem elastischem Puffer, verdeckte Verschraubung, einschließlich erforderlichem Befestigungsmaterial, liefern und fachgerecht montieren.
Menge: 1,000 St

**2.3.30 Innentürel. Drehflügeltür 1flg B 1010 mm H 2634 mm Nassraum 1Oberlicht Umfassungszarge Stahl Maulweite 275 mm Holzwerkstoff Drückergarnitur Frei-Besetzt-Garnitur**
Innentürelement für Nassraum aus Fingerschutz-Türblatt und Fingerschutz-Umfassungszarge, als Drehflügeltür, einflügelig, stumpf, als barrierefreie Ausführung DIN 18040
Abmessungen:  Breite [mm]  Höhe [mm]
Rohbau-Nennmass (RBM)1010  x  2634
Zargenfalzmass (ZFM)  966  x  2612
Fertigwanddicke (FWD bzw. MW)275

DIN-Richtung (Links oder Rechts)  Siehe Innentürliste
Elementaufteilung EAT 1-5 mit Glasoberlicht, Kämpfer Typ KST und Glashalteleisten Typ GL15

Fingerschutz-Umfassungszarge, für Fingerschutztürblatt stumpf (ungefälzt), zweischalige Zargenkonstruktion für den nachträglichen Einbau in Massiv- oder Trockenbauwand, Spiegelbreite Bandseite/Bandgegenseite 35/53mm, Kantenradien 17,5 und 8mm, Sicken inklusive Wandanschlussdichtung 37/18mm, Sicken falzseitig mit 13mm Wandüberdeckung bei Normmaßzusammenhang nach DIN 18100, Falzbreite 15mm, Zarge mit Maulweitenverstellung für Wanddickenausgleich, Zarge aus Stahlblech,
Zarge auf Gehrung geschnitten, mit Stahleckwinkeln werkseitig unsichtbar verschraubt und verklebt, Kleber eingefärbt passend zur Zargenoberfläche, Fallen- und Riegelfräsung mit rückseitiger Abdeckung, mit mind. 8 Stück, 4mm dicken, verzinkten und 3-dimensional verstellbaren Stahlanschraubankern zur stabilen Befestigung in der Wandlaibung ohne Montageschaum, zur variablen Justierung des Falzteils im eingebauten Zustand, sowie mind. 2 Stück zusätzlichen Steckankern zur Fixierung des Verkleidteils, sowie mind. 2 Stück in die Zarge integrierte Aufnahmen für Fingerschutztürbänder,  Zargenoberfläche: grundiert für Lackierung bauseits (Maler), Farbe der Zargen-Falzdichtung: grau Farbe der Zargen-Wandanschlussdichtung: grau

Fingerschutztürblatt, mit Dicke ab 42mm stumpf (ungefälzt), mit integrierten, elastischen Fingerschutzprofilen an der Hauptschließkante und Nebenschließkante, Ausführung mit Spezialhohlkammerdämpfungsprofil, vertikal in die Bandkante sowie die Schlosskante des Türblattes integriert, für die Prävention von schweren Verletzungen an Scher- und Quetschbereichen zwischen Türblatt und Türzarge, insbesondere im Spalt zwischen Türblattkante und Zargenfalz, sowie zwischen Bandkante und Zargenfalz, Türblattausführung mit 4-seitig umlaufenden, verdeckten Verstärkungsrahmen, Türblattausführung: 1-flg. dichtschließend 42mm mit Nassraumeignung in Anlehnung an RAL 426/3, Türblatt Holzwerkstoff Vollspan, Türblattoberfläche: Grundiert für Lackierung bauseits (Maler), Türblattkante:, Anleimer grundiert für Lackierung bauseits, passend zur Türoberfläche,Türblatt standardmäßig Klimaklasse II (Prüfklima „b“ gemäß DIN EN 1121), sowie mechanischer Beanspruchungsgruppe 4 („E“ Extrem nach DIN EN 1192)
 Anleimer lackiert, Farbton passend zur Türblattoberfläche, einseitig aufgehend, inkl. Fingerschutzbänder: Edelstahldreirollenbänder mit massiver Aluminiumhülse, Oberfläche passend zur Zarge, 80mm hoch, 2 Stück je Türflügel, zur flächenbündigen Einbindung in die Zargengeometrie, mit 3-dimensional verstellbaren Bandunterkonstruktionen, in der Türkante integriert und abgesichert durch das elastische Fingerschutzprofil,  inkl. hochwertigem Objekt-Einsteckschloss mit Falle und Riegel, Klasse 3 mit Flüsterqualität und Edelstahlstulp, Dornmaß 65mm, für 8mm Nussquerschnitt, Abstand 72mm, Farbe der Fingerschutzprofile (in der Türkante integriert): Grau
Einsteckschloss (auf Türfunktion ist zu achten): PZ Objekt-Einsteckschloss, Klasse 3, in Flüsterqualität mit Kunststofffalle und Führungsrolle
Türdrückerhöhe: 850mm von Oberkante Fertigfußboden OKFF (barrierefrei nach DIN 18040)
Türdrücker: Türdrückergarnitur aus Edelstahl, matt geschliffen, gemäß DIN 18255 und DIN EN 1906, H-Technik, mit Rosetten, festdrehbar gelagert, mit Hochhaltemodul/Federunterstützung, für den Objektbereich, Gebrauchskategorie Klasse 4, Dauerhaftigkeit Klasse 7, Korrosionsbeständigkeit Klasse 4, Vierkantstift 8–8,5 mm. Türdrücker gemäß DIN EN 179 und DIN 18040. Siehe Innentürliste.
WC-Rosette / Frei-Besetzt-Garnitur: Frei-Besetzt-Garnitur aus Edelstahl, matt geschliffen, mit außenliegender Notentriegelung mittels Vierkantdorn, alternativ Münzbetätigung, und optischer Frei-Besetzt-Anzeige rot/weiß. Ausführung gemäß DIN 18040. Siehe Innentürliste.

Türstopper: Wandtürpuffer zur Begrenzung des Türöffnungswinkels, für Wandmontage, aus Edelstahl, Oberfläche matt geschliffen, rund, Durchmesser ca. 30 mm, Länge ca. 65 mm, mit schwarzem elastischem Puffer, verdeckte Verschraubung, einschließlich erforderlichem Befestigungsmaterial, liefern und fachgerecht montieren.
Menge: 2,000 St

**2.3.40 Innentürel. Drehflügeltür 1flg B 1010 mm H 2634 mm 1Oberlicht Umfassungszarge Stahl Maulweite 100 mm Holzwerkstoff Drückergarnitur PZ-Schloss**
Innentürelement aus Fingerschutz-Türblatt und Fingerschutz-Umfassungszarge, als Drehflügeltür, einflügelig, stumpf, als barrierefreie Ausführung DIN 18040
Abmessungen:  Breite [mm]  Höhe [mm]
Rohbau-Nennmass (RBM)1010  x  2634
Zargenfalzmass (ZFM)  966  x  2612
Fertigwanddicke (FWD bzw. MW)100

DIN-Richtung (Links oder Rechts)  Siehe Innentürliste
Elementaufteilung EAT 1-5 mit Glasoberlicht, Kämpfer Typ KST und Glashalteleisten Typ GL15

Fingerschutz-Umfassungszarge, für Fingerschutztürblatt stumpf (ungefälzt), zweischalige Zargenkonstruktion für den nachträglichen Einbau in Massiv- oder Trockenbauwand, Spiegelbreite Bandseite/Bandgegenseite 35/53mm, Kantenradien 17,5 und 8mm, Sicken inklusive Wandanschlussdichtung 37/18mm, Sicken falzseitig mit 13mm Wandüberdeckung bei Normmaßzusammenhang nach DIN 18100, Falzbreite 15mm, Zarge mit Maulweitenverstellung für Wanddickenausgleich, Zarge aus Stahlblech,
Zarge auf Gehrung geschnitten, mit Stahleckwinkeln werkseitig unsichtbar verschraubt und verklebt, Kleber eingefärbt passend zur Zargenoberfläche, Fallen- und Riegelfräsung mit rückseitiger Abdeckung, mit mind. 8 Stück, 4mm dicken, verzinkten und 3-dimensional verstellbaren Stahlanschraubankern zur stabilen Befestigung in der Wandlaibung ohne Montageschaum, zur variablen Justierung des Falzteils im eingebauten Zustand, sowie mind. 2 Stück zusätzlichen Steckankern zur Fixierung des Verkleidteils, sowie mind. 2 Stück in die Zarge integrierte Aufnahmen für Fingerschutztürbänder, Zargenoberfläche: grundiert für Lackierung bauseits (Maler),  Farbe der Zargen-Falzdichtung: grau Farbe der Zargen-Wandanschlussdichtung: grau

Fingerschutztürblatt, mit Dicke ab 42mm stumpf (ungefälzt), mit integrierten, elastischen Fingerschutzprofilen an der Hauptschließkante und Nebenschließkante, Ausführung mit Spezialhohlkammerdämpfungsprofil, vertikal in die Bandkante sowie die Schlosskante des Türblattes integriert, für die Prävention von schweren Verletzungen an Scher- und Quetschbereichen zwischen Türblatt und Türzarge, insbesondere im Spalt zwischen Türblattkante und Zargenfalz, sowie zwischen Bandkante und Zargenfalz, Türblattausführung mit 4-seitig umlaufenden, verdeckten Verstärkungsrahmen, Türblattausführung: 1-flg. dichtschließend 42mm (mittelschwere Ausführung mit Vollspaneinlage), Türblatt Holzwerkstoff Vollspan, Türblattoberfläche: Deckschicht 3,5mm Grundiert für Lackierung bauseits (Maler), Türblattkante:, Massivholz, Türblatt standardmäßig Klimaklasse II (Prüfklima „b“ gemäß DIN EN 1121), sowie mechanischer Beanspruchungsgruppe 4 („E“ Extrem nach DIN EN 1192)
 Anleimer grundiert für Lackierung bauseits (Farbton passend zur Türblattoberfläche) einseitig aufgehend, inkl. Fingerschutzbänder: Edelstahldreirollenbänder mit massiver Aluminiumhülse, Oberfläche passend zur Zarge, 80mm hoch, 2 Stück je Türflügel, zur flächenbündigen Einbindung in die Zargengeometrie, mit 3-dimensional verstellbaren Bandunterkonstruktionen, in der Türkante integriert und abgesichert durch das elastische Fingerschutzprofil,  inkl. hochwertigem Objekt-Einsteckschloss mit Falle und Riegel, Klasse 3 mit Flüsterqualität und Edelstahlstulp, Dornmaß 65mm, für 8mm Nussquerschnitt, Abstand 72mm, Farbe der Fingerschutzprofile (in der Türkante integriert): Grau
Einsteckschloss (auf Türfunktion ist zu achten): PZ Objekt-Einsteckschloss, Klasse 3, in Flüsterqualität mit Kunststofffalle und Führungsrolle
Türdrückerhöhe: 850mm von Oberkante Fertigfußboden OKFF (barrierefrei nach DIN 18040)
Türdrücker: Türdrückergarnitur aus Edelstahl, matt geschliffen, gemäß DIN 18255 und DIN EN 1906, H-Technik, mit Rosetten, festdrehbar gelagert, mit Hochhaltemodul/Federunterstützung, für Objektbereich, Gebrauchskategorie Klasse 4, Dauerhaftigkeit Klasse 7, Korrosionsbeständigkeit Klasse 4, Vierkantstift 8–8,5 mm. Türdrücker gemäß DIN EN 179 und DIN 18040. (Siehe Innentürliste)

Türstopper: Wandtürpuffer zur Begrenzung des Türöffnungswinkels, für Wandmontage, aus Edelstahl, Oberfläche matt geschliffen, rund, Durchmesser ca. 30 mm, Länge ca. 65 mm, mit schwarzem elastischem Puffer, verdeckte Verschraubung, einschließlich erforderlichem Befestigungsmaterial, liefern und fachgerecht montieren.
Menge: 1,000 St

**2.3.50 Innentürel. Drehflügeltür 1flg B 1010 mm H 2634 mm 37dB 1Oberlicht 1 verglaster Seitenteil Umfassungszarge Stahl Maulweite 100 mm Holzwerkstoff Drückergarnitur PZ-Schloss**
Innentürelement aus Fingerschutz-Türblatt und Fingerschutz-Umfassungszarge, als Drehflügeltür, einflügelig, stumpf, als barrierefreie Ausführung DIN 18040, Rw 37dB (SK II, Rw,P 37dB)
Abmessungen:  Breite [mm]  Höhe [mm]
Rohbau-Nennmass (RBM)1355  x  2634
Zargenfalzmass (ZFM)  1311  x  2612
Fertigwanddicke (FWD bzw. MW)100

DIN-Richtung (Links oder Rechts)  Siehe Innentürliste
Elementaufteilung EAT 1-12 mit Pfosten und Glashalteleisten für verglastes Seitenteil durchgehend (zur Schlosskante), Kämpfer und Glasleisten für Oberlicht

Fingerschutz-Umfassungszarge, für Fingerschutztürblatt stumpf (ungefälzt), zweischalige Zargenkonstruktion für den nachträglichen Einbau in Massiv- oder Trockenbauwand, Spiegelbreite Bandseite/Bandgegenseite 35/53mm, Kantenradien 17,5 und 8mm, Sicken inklusive Wandanschlussdichtung 37/18mm, Sicken falzseitig mit 13mm Wandüberdeckung bei Normmaßzusammenhang nach DIN 18100, Falzbreite 15mm, Zarge mit Maulweitenverstellung für Wanddickenausgleich, Zarge aus Stahlblech,
Zarge auf Gehrung geschnitten, mit Stahleckwinkeln werkseitig unsichtbar verschraubt und verklebt, Kleber eingefärbt passend zur Zargenoberfläche, Fallen- und Riegelfräsung mit rückseitiger Abdeckung, mit mind. 8 Stück, 4mm dicken, verzinkten und 3-dimensional verstellbaren Stahlanschraubankern zur stabilen Befestigung in der Wandlaibung ohne Montageschaum, zur variablen Justierung des Falzteils im eingebauten Zustand, sowie mind. 2 Stück zusätzlichen Steckankern zur Fixierung des Verkleidteils, sowie mind. 2 Stück in die Zarge integrierte Aufnahmen für Fingerschutztürbänder, Zargenoberfläche: grundiert für Lackierung bauseits (Maler), Farbe der Zargen-Falzdichtung: grau Farbe der Zargen-Wandanschlussdichtung: grau

Fingerschutztürblatt, mit Dicke ab 42mm stumpf (ungefälzt), mit integrierten, elastischen Fingerschutzprofilen an der Hauptschließkante und Nebenschließkante, Ausführung mit Spezialhohlkammerdämpfungsprofil, vertikal in die Bandkante sowie die Schlosskante des Türblattes integriert, für die Prävention von schweren Verletzungen an Scher- und Quetschbereichen zwischen Türblatt und Türzarge, insbesondere im Spalt zwischen Türblattkante und Zargenfalz, sowie zwischen Bandkante und Zargenfalz, Türblattausführung mit 4-seitig umlaufenden, verdeckten Verstärkungsrahmen, Türblattausführung: 1-flg. dichtschließend 42mm mit Schallschutzfunktion Rw 37dB (SK II, Rw,P 37dB), Türblatt Holzwerkstoff Vollspan, Türblattoberfläche: Deckschicht 3,5mm, Grundiert für Lackierung bauseits (Maler), Türblattkante:, Massivholz, Türblatt standardmäßig Klimaklasse II (Prüfklima „b“ gemäß DIN EN 1121), sowie mechanischer Beanspruchungsgruppe 4 („E“ Extrem nach DIN EN 1192)
 Anleimer grundiert für Lackierung bauseits (Farbton passend zur Türblattoberfläche) einseitig aufgehend, inkl. Fingerschutzbänder: Edelstahldreirollenbänder mit massiver Aluminiumhülse, Oberfläche passend zur Zarge, 80mm hoch, 2 Stück je Türflügel, zur flächenbündigen Einbindung in die Zargengeometrie, mit 3-dimensional verstellbaren Bandunterkonstruktionen, in der Türkante integriert und abgesichert durch das elastische Fingerschutzprofil,  inkl. hochwertigem Objekt-Einsteckschloss mit Falle und Riegel, Klasse 3 mit Flüsterqualität und Edelstahlstulp, Dornmaß 65mm, für 8mm Nussquerschnitt, Abstand 72mm, Farbe der Fingerschutzprofile (in der Türkante integriert): Grau
Einsteckschloss (auf Türfunktion ist zu achten): PZ Objekt-Einsteckschloss, Klasse 3, in Flüsterqualität mit Kunststofffalle und Führungsrolle
Türdrückerhöhe: 850mm von Oberkante Fertigfußboden OKFF (barrierefrei nach DIN 18040)
Türdrücker: Türdrückergarnitur aus Edelstahl, matt geschliffen, gemäß DIN 18255 und DIN EN 1906, H-Technik, mit Rosetten, festdrehbar gelagert, mit Hochhaltemodul/Federunterstützung, für Objektbereich, Gebrauchskategorie Klasse 4, Dauerhaftigkeit Klasse 7, Korrosionsbeständigkeit Klasse 4, Vierkantstift 8–8,5 mm. Türdrücker gemäß DIN EN 179 und DIN 18040. (Siehe Innentürliste)
Bodendichtung: absenkbare Bodendichtung (Standard bei Schallschutzfunktion)

Türstopper: Wandtürpuffer zur Begrenzung des Türöffnungswinkels, für Wandmontage, aus Edelstahl, Oberfläche matt geschliffen, rund, Durchmesser ca. 30 mm, Länge ca. 65 mm, mit schwarzem elastischem Puffer, verdeckte Verschraubung, einschließlich erforderlichem Befestigungsmaterial, liefern und fachgerecht montieren.
Menge: 6,000 St

#### Abschnitt 2.4 Innentüren Typ 04

**2.4.10 Innentürel. Schiebetür 1flg B 1150 mm H 2135 mm 42dB Klimakl.II Prüfklima b Umfassungszarge Stahlblech D 1,5mm Maulweite 270 mm Holzwerkstoff Drückergarnitur**
*** EP-Aufgliederung gefordert
Innentürelement aus Türblatt und Zarge, als Schiebetür, einflügelig, stumpf, als barrierefreie Ausführung DIN 18040,
Breite Nennmaß Wandöffnung 1150 mm,
Höhe Nennmaß Wandöffnung 2135 mm,
bauphysikalische Anforderungen: bewertetes Schalldämm-Maß DIN 4109 Rw 42 dB, Klimaklasse II, Prüfklima b, DIN EN 1121 (mittlere Beanspruchung), Ausführung mit Umfassungszarge, 2-teilig, Zarge aus Stahlblech, Oberfläche grundiert für lackierung bauseits (Maler), Dicke Werkstoff Zarge 1,5 mm,
Maulweite 270 mm, ohne Bodeneinstand, Türblatt aus Holzwerkstoff, stumpf, 70 mm dick, mit Einlage aus Vollspanplatte, Kanten mit Massivholzeinleimer, Oberfläche des Türblattes beschichtet: grundiert für Lackierung bauseits (Maler), mit Stoßgriff beidseitig, Edelstahl matt geschliffen gem. Innentürliste, mit Zirkelriegelschloss DIN 18251,
der untere Türspalt wird mittels automatisch absenkbar Bodendichtung verschlossen,
mit Einzugs- und Dämpfungsvorrichtung zur kontrollierten Abbremsung des Türblatts vor Erreichen der Endstellung, zur Vermeidung eines harten Anschlags und zur geräuscharmen Schließung,
Ausführung gemäß Zeichnung und Innentürliste
Menge: 5,000 St

**2.4.20 Innentürel. Schiebetür 1flg B 1200 mm H 2135 mm 42dB Klimakl.II Prüfklima b Umfassungszarge Stahlblech D 1,5mm Maulweite 270 mm Holzwerkstoff 1Lichtausschnitt Drückergarnitur**
*** EP-Aufgliederung gefordert
Innentürelement aus Türblatt und Zarge, als Schiebetür, einflügelig, stumpf, als barrierefreie Ausführung DIN 18040,
Breite Nennmaß Wandöffnung 1200 mm,
Höhe Nennmaß Wandöffnung 2135 mm,
bauphysikalische Anforderungen: bewertetes Schalldämm-Maß DIN 4109 Rw 42 dB, Klimaklasse II, Prüfklima b, DIN EN 1121 (mittlere Beanspruchung), Ausführung mit Umfassungszarge, 2-teilig, Zarge aus Stahlblech, Oberfläche grundiert für lackierung bauseits (Maler), Dicke Werkstoff Zarge 1,5 mm,
Maulweite 270 mm, ohne Bodeneinstand, Türblatt aus Holzwerkstoff, stumpf, 70 mm dick, mit Einlage aus Vollspanplatte,  Kanten mit Massivholzeinleimer, Oberfläche des Türblattes beschichtet: grundiert für Lackierung bauseits (Maler), mit einem Lichtausschnitt, Ausschnittform rund, Ausschnittdurchmesser 840 mm, Verglasung aus Isolierglas, 2-fach, die Ausführung des Lichtausschnitts einschließlich Verglasung, Verglasungsrahmen und erforderlicher Dichtungen ist als geprüftes und auf das Türelement abgestimmtes System auszuführen. Der Nachweis ist durch den Auftragnehmer zu erbringen, dass das vollständige Türelement einschließlich Lichtausschnitt das geforderte bewertete Schalldämm-Maß Rw 42 dB erreicht
mit Stoßgriff beidseitg, Edelstahl matt geschliffen gemäß Innentürliste, mit Zirkelriegelschloss DIN 18251, der untere Türspalt wird mittels automatisch absenkbar Bodendichtung verschlossen,
mit Einzugs- und Dämpfungsvorrichtung zur kontrollierten Abbremsung des Türblatts vor Erreichen der Endstellung, zur Vermeidung eines harten Anschlags und zur geräuscharmen Schließung, Ausführung gemäß Zeichnung und Innentürliste
Menge: 7,000 St

### Bereich 3 Schutzmaßnahmen

#### Abschnitt 3.1 Schutzmaßnahmen und Abdeckarbeiten

**3.1.10 Schutzmaßnahmen und Abdeckarbeiten**
Schutz vorhandener und neu hergestellter Bauteile, Oberflächen und Einbauten während der Ausführung sämtlicher Türarbeiten, einschließlich Finger- und Schiebetüren, Türen mit besonderen bauphysikalischen Anforderungen sowie der Überarbeitung und des Wiedereinbaus bestehender Türen.
Einschließlich Vorhalten, Anpassen, Umsetzen, Entfernen und Entsorgen der Schutzmaßnahmen nach Abschluss der Arbeiten.
Schutz der angrenzenden Boden-, Wand- und Deckenflächen sowie bereits fertiggestellter Oberflächen und Einbauten vor Beschädigungen und Verschmutzungen während der Montage- und Einstellarbeiten.
Insbesondere sind vorhandene und neu hergestellte Bodenbeläge, Wandoberflächen, Zargen, Türblätter, Verglasungen, Beschläge und sonstige angrenzende Bauteile vor Beschädigungen und Verschmutzungen zu schützen.
Bei der Montage und Überarbeitung bestehender Türen sind die vorhandenen Bauteile und Oberflächen, insbesondere bestehende Boden- und Wandflächen, entsprechend der Bestandssituation zu schützen.
Die fertig montierten Türanlagen sind bis zur Abnahme der Leistungen gegen Beschädigung und Verschmutzung zu schützen.
Ausführung einschließlich aller erforderlichen Schutzmaterialien, Abdeckungen, Befestigungsmittel und Nebenleistungen.
Menge: 1,000 psch

### Bereich 4 Stundenlohnarbeiten

#### Abschnitt 4.1 Stundenlohnarbeiten

**4.1.10 Vorarbeiter/-in sämtliche Kosten/Zuschläge**
STLB-Bau 2026-04 091
Stundenlohnarbeiten durch Vorarbeiter/-in
der Verrechnungssatz für die jeweilige Arbeitskraft umfasst sämtliche Aufwendungen wie Lohn- und Gehaltskosten, Lohn- und Gehaltsnebenkosten, Zuschläge, lohngebundene und lohnabhängige Kosten, sonstige Sozialkosten, Gemeinkosten, Wagnis und Gewinn.
Menge: 10,000 h

**4.1.20 Facharbeiter/-in sämtliche Kosten/Zuschläge**
*** EP-Aufgliederung gefordert
STLB-Bau 2026-04 091
Stundenlohnarbeiten durch Facharbeiter/-in
der Verrechnungssatz für die jeweilige Arbeitskraft umfasst sämtliche Aufwendungen wie Lohn- und Gehaltskosten, Lohn- und Gehaltsnebenkosten, Zuschläge, lohngebundene und lohnabhängige Kosten, sonstige Sozialkosten, Gemeinkosten, Wagnis und Gewinn.
Menge: 10,000 h

**4.1.30 Helfer/-in sämtliche Kosten/Zuschläge**
*** EP-Aufgliederung gefordert
STLB-Bau 2026-04 091
Stundenlohnarbeiten durch Helfer/-in
der Verrechnungssatz für die jeweilige Arbeitskraft umfasst sämtliche Aufwendungen wie Lohn- und Gehaltskosten, Lohn- und Gehaltsnebenkosten, Zuschläge, lohngebundene und lohnabhängige Kosten, sonstige Sozialkosten, Gemeinkosten, Wagnis und Gewinn.
Menge: 10,000 h
